# Presupuesto

- Propiedad del archivo: CYPE INGENIEROS, S.A.
- Formato: FIEBDC-3/2004
- Programa: ARQUIMEDES
- Fecha de los precios: 31/08/2020
- Divisa: EUR
- Costes indirectos: 3 %
- Gastos generales: 13 %
- Beneficio industrial: 6 %
- IVA: 21 %
- Código: 19_052_MED_EJEC_02 (13/08/2019)
Importe: 36024.19

## A Acondicionamiento del terreno
Importe: 7067.96

**ACA010** m² Desbroce y limpieza del terreno.
821.48 m² × 1.1 (1.13 con costes indirectos) = 928.27
Desbroce y limpieza del terreno, con medios mecánicos. Comprende los trabajos necesarios para retirar de las zonas previstas: pequeñas plantas, maleza, broza, maderas caídas, escombros, basuras o cualquier otro material existente, hasta una profundidad no menor que el espesor de la capa de tierra vegetal, considerando como mínima 20 cm; y carga a camión.
Incluye: Replanteo en el terreno. Remoción mecánica de los materiales de desbroce. Retirada y disposición mecánica de los materiales objeto de desbroce. Carga a camión.
Criterio de medición de proyecto: Superficie medida en proyección horizontal, según documentación gráfica de Proyecto.
Criterio de valoración económica: El precio no incluye la tala de árboles ni el transporte de los materiales retirados.

| Código | Ud | Descripción | Rendimiento | Precio | Importe |
|---|---|---|---|---|---|
| mq01pan010a | h | Pala cargadora sobre neumáticos de 120 kW/1,9 m³. (maquinaria) | 0.014 | 64.62 | 0.90 |
| mo087 | h | Ayudante construcción de obra civil. (mano de obra; 13/08/2019) | 0.01 | 17.9 | 0.18 |
| % | % | Costes directos complementarios | 2 % | 1.08 | 0.02 |
|  |  | Total |  |  | 1.1 |

| Medición | Uds. | Largo | Parcial |
|---|---|---|---|
| Camino completo | 1 | 600.800 | 600.800 |
| Merendero | 1 | 162.030 | 162.030 |
| Mirador | 1 | 45.700 | 45.700 |
| fuente agria | 1 | 12.950 | 12.950 |
| Total |  |  | 821.48 |

**ADD010** m³ Desmonte en terreno de tránsito, para dar al terreno la rasante de explanación prevista.
246.444 m³ × 5.44 (5.6 con costes indirectos) = 1380.09
Desmonte en terreno de tránsito, para dar al terreno la rasante de explanación prevista, con empleo de medios mecánicos, y carga a camión.
Incluye: Replanteo general y fijación de los puntos y niveles de referencia. Trazado de los bordes de la base del terraplén. Desmonte en sucesivas franjas horizontales. Redondeado de perfil en bordes ataluzados en las aristas de pie, quiebros y coronación. Refino de taludes. Carga a camión de los materiales excavados.
Criterio de medición de proyecto: Volumen medido sobre los perfiles de los planos topográficos de Proyecto, que definen el movimiento de tierras a realizar en obra.
Criterio de medición de obra: Se medirá el volumen excavado sobre los perfiles transversales del terreno, una vez comprobado que dichos perfiles son los correctos según especificaciones de Proyecto, sin incluir los incrementos por excesos de excavación no autorizados, ni el relleno necesario para reconstruir la sección teórica por defectos imputables al Contratista. Se medirá la excavación una vez realizada y antes de que sobre ella se efectúe ningún tipo de relleno. Si el Contratista cerrase la excavación antes de conformada la medición, se entenderá que se aviene a lo que unilateralmente determine el director de la ejecución de la obra.
Criterio de valoración económica: El precio no incluye el transporte de los materiales excavados.

| Código | Ud | Descripción | Rendimiento | Precio | Importe |
|---|---|---|---|---|---|
| mq01pan010a | h | Pala cargadora sobre neumáticos de 120 kW/1,9 m³. | 0.077 | 64.62 | 4.98 |
| mo113 | h | Peón ordinario construcción. (mano de obra; 13/08/2019) | 0.02 | 17.67 | 0.35 |
| % | % | Costes directos complementarios | 2 % | 5.33 | 0.11 |
|  |  | Total |  |  | 5.44 |

| Medición | Uds. | Largo | Alto | Parcial |
|---|---|---|---|---|
| Camino completo | 1 | 600.800 | 0.300 | 180.240 |
| Merendero | 1 | 162.030 | 0.300 | 48.609 |
| Mirador | 1 | 45.700 | 0.300 | 13.710 |
| fuente agria | 1 | 12.950 | 0.300 | 3.885 |
| Total |  |  |  | 246.444 |

**ADP010** m³ Terraplenado para dar al terreno la rasante de explanación prevista.
246.444 m³ × 12.33 (12.7 con costes indirectos) = 3129.84
Terraplenado para dar al terreno la rasante de explanación prevista, mediante el extendido en tongadas de espesor no superior a 30 cm de material de la propia excavación, que cumple los requisitos expuestos en el art. 330.3.1 del PG-3 y posterior compactación con medios mecánicos hasta alcanzar una densidad seca no inferior al 95% de la máxima obtenida en el ensayo Proctor Modificado, realizado según UNE 103501, y ello cuantas veces sea necesario, hasta conseguir la cota de subrasante.
Incluye: Replanteo general y fijación de los puntos y niveles de referencia. Trazado de los bordes de la base del terraplén. Excavación de la capa vegetal de la base y preparación de la superficie de apoyo. Escarificado, refino, reperfilado y formación de pendientes. Carga, transporte y extendido por tongadas de espesor uniforme. Humectación o desecación de cada tongada. Compactación por tongadas.
Criterio de medición de proyecto: Volumen medido sobre los perfiles de los planos topográficos de Proyecto, que definen el movimiento de tierras a realizar en obra.
Criterio de medición de obra: Se medirá el volumen de relleno sobre los perfiles transversales del terreno realmente ejecutados, compactados y terminados según especificaciones de Proyecto, siempre que los asientos medios del cimiento debido a su compresibilidad sean inferiores al dos por ciento de la altura media del relleno tipo terraplén. En caso contrario, podrá abonarse el exceso de volumen de relleno, siempre que este asiento del cimiento haya sido comprobado mediante la instrumentación adecuada, cuya instalación y coste correrá a cargo del Contratista. No serán de abono los rellenos que fuesen necesarios para restituir la explanación a las cotas proyectadas debido a un exceso de excavación o cualquier otro caso de ejecución incorrecta imputable al Contratista, ni las creces no previstas en este Proyecto, estando el Contratista obligado a corregir a su costa dichos defectos sin derecho a percepción adicional alguna.
Criterio de valoración económica: El precio no incluye la realización del ensayo Proctor Modificado.

| Código | Ud | Descripción | Rendimiento | Precio | Importe |
|---|---|---|---|---|---|
| mq01pan010a | h | Pala cargadora sobre neumáticos de 120 kW/1,9 m³. | 0.032 | 64.62 | 2.07 |
| mq04cab010b | h | Camión basculante de 10 t de carga, de 147 kW. (maquinaria) | 0.048 | 51.57 | 2.48 |
| mq01mot010a | h | Motoniveladora de 141 kW. (maquinaria; 13/08/2019) | 0.022 | 65.924 | 1.45 |
| mq02rov010i | h | Compactador monocilíndrico vibrante autopropulsado, de 129 kW, de 16,2 t, anchura de trabajo 213,4 cm. (maquinaria; 14/08/2019) | 0.05 | 62.3 | 3.12 |
| mq02cia020j | h | Camión cisterna de 8 m³ de capacidad. (maquinaria; 13/08/2019) | 0.021 | 40.63 | 0.85 |
| mo113 | h | Peón ordinario construcción. | 0.12 | 17.67 | 2.12 |
| % | % | Costes directos complementarios | 2 % | 12.09 | 0.24 |
|  |  | Total |  |  | 12.33 |

| Medición | Uds. | Largo | Alto | Parcial |
|---|---|---|---|---|
| Camino completo | 1 | 600.800 | 0.300 | 180.240 |
| Merendero | 1 | 162.030 | 0.300 | 48.609 |
| Mirador | 1 | 45.700 | 0.300 | 13.710 |
| fuente agria | 1 | 12.950 | 0.300 | 3.885 |
| Total |  |  |  | 246.444 |

**ADE010** m³ Excavación de zanjas para cimentaciones hasta una profundidad de 2 m, en cualquier tipo de terreno, con medios mecánicos, y carga a camión.
29.8 m³ × 53.1 (54.69 con costes indirectos) = 1629.76
Excavación de zanjas para cimentaciones hasta una profundidad de 2 m, en cualquier tipo de terreno, con medios mecánicos, y carga a camión.
Incluye: Replanteo general y fijación de los puntos y niveles de referencia. Colocación de las camillas en las esquinas y extremos de las alineaciones. Excavación en sucesivas franjas horizontales y extracción de tierras. Refinado de fondos y laterales a mano, con extracción de las tierras. Carga a camión de los materiales excavados.
Criterio de medición de proyecto: Volumen medido sobre las secciones teóricas de la excavación, según documentación gráfica de Proyecto, sin duplicar esquinas ni encuentros.
Criterio de medición de obra: Se medirá el volumen teórico ejecutado según especificaciones de Proyecto, sin duplicar esquinas ni encuentros y sin incluir los incrementos por excesos de excavación no autorizados, ni el relleno necesario para reconstruir la sección teórica por defectos imputables al Contratista. Se medirá la excavación una vez realizada y antes de que sobre ella se efectúe ningún tipo de relleno. Si el Contratista cerrase la excavación antes de conformada la medición, se entenderá que se aviene a lo que unilateralmente determine el director de la ejecución de la obra.
Criterio de valoración económica: El precio no incluye el transporte de los materiales excavados.

| Código | Ud | Descripción | Rendimiento | Precio | Importe |
|---|---|---|---|---|---|
| mq01ret020b | h | Retrocargadora sobre neumáticos, de 70 kW. (maquinaria) | 0.135 | 57.61 | 7.78 |
| mq01exn050c | h | Retroexcavadora sobre neumáticos, de 85 kW, con martillo rompedor. (maquinaria) | 0.27 | 102.47 | 27.67 |
| mo113 | h | Peón ordinario construcción. | 0.94 | 17.67 | 16.61 |
| % | % | Costes directos complementarios | 2 % | 52.06 | 1.04 |
|  |  | Total |  |  | 53.1 |

| Medición | Uds. | Largo | Ancho | Alto | Parcial |
|---|---|---|---|---|---|
| Excavacion para gaviones Actuación 2 |  |  |  |  |  |
|  | 1 | 6.200 | 0.500 | 0.300 | 0.930 |
|  | 1 | 7.200 | 0.500 | 1.000 | 3.600 |
| Excavación para gaviones Actuación 3 | 1 | 7.000 | 0.500 | 0.500 | 1.750 |
|  | 1 | 9.000 | 0.500 | 0.500 | 2.250 |
| Vaso para la fuente | 1 | 12.950 |  | 1.000 | 12.950 |
|  | 1 | 8.000 |  | 0.500 | 4.000 |
| Cimentación mesas | 12 | 1.000 | 0.600 | 0.600 | 4.320 |
| Total |  |  |  |  | 29.8 |

## E Estructuras
Importe: 6393.1

**CHH005** m³ Hormigón HL-150/B/20, para formación de capa de hormigón de limpieza.
3.565 m³ × 86.85 (89.46 con costes indirectos) = 318.92
Hormigón HL-150/B/20, fabricado en central y vertido desde camión, para formación de capa de hormigón de limpieza y nivelado de fondos de cimentación, en el fondo de la excavación previamente realizada.
Incluye: Replanteo. Colocación de toques y/o formación de maestras. Vertido y compactación del hormigón. Coronación y enrase del hormigón.
Criterio de medición de proyecto: Volumen teórico, según documentación gráfica de Proyecto.

| Código | Ud | Descripción | Rendimiento | Precio | Importe |
|---|---|---|---|---|---|
| mt10hmf011fb | m³ | Hormigón de limpieza HL-150/B/20, fabricado en central. (material) | 1.05 | 75.836 | 79.63 |
| mo045 | h | Oficial 1ª estructurista, en trabajos de puesta en obra del hormigón. (mano de obra; 17/08/2020) | 0.097 | 19.67 | 1.91 |
| mo092 | h | Ayudante estructurista, en trabajos de puesta en obra del hormigón. (mano de obra; 17/08/2020) | 0.194 | 18.63 | 3.61 |
| % | % | Costes directos complementarios | 2 % | 85.15 | 1.70 |
|  |  | Total |  |  | 86.85 |

| Medición | Uds. | Largo | Ancho | Alto | Parcial |
|---|---|---|---|---|---|
| Gaviones Actuación 2 |  |  |  |  |  |
|  | 1 | 2.200 | 0.500 | 0.100 | 0.110 |
|  | 1 | 4.000 | 0.500 | 0.100 | 0.200 |
|  | 1 | 7.200 | 0.500 | 0.100 | 0.360 |
| Gaviones Actuación 3 | 1 | 7.000 | 0.500 | 0.100 | 0.350 |
|  | 1 | 9.000 | 0.500 | 0.100 | 0.450 |
| Vaso para la fuente | 1 | 12.950 |  | 0.100 | 1.295 |
|  | 1 | 8.000 |  | 0.100 | 0.800 |
| Total |  |  |  |  | 3.565 |

**CCG010** m³ Muro de gaviones.
16.35 m³ × 122.13 (125.79 con costes indirectos) = 2056.67
Muro de gaviones compuesto por caja de 2x1x1 m de malla de triple torsión, hexagonal, de 50x70 mm, de alambre de acero galvanizado de 2,00 mm de diámetro, rellena de piedra caliza de aportación de granulometría comprendida entre 100 y 200 mm, colocada con retroexcavadora sobre neumáticos. Incluso elementos de apuntalamiento necesarios para su alineación y aplomado, cable de acero para sujeción de la caja y tubos de PVC para drenaje.
Incluye: Replanteo. Preparación de la superficie de apoyo. Extendido de las cajas. Amarre de las aristas. Apuntalamiento de los laterales de las cajas. Disposición de los tubos de drenaje. Relleno de las cajas. Cierre y atado final de las cajas. Desapuntalamiento. Retirada del material sobrante.
Criterio de medición de proyecto: Volumen medido sobre la sección teórica de cálculo, según documentación gráfica de Proyecto.

| Código | Ud | Descripción | Rendimiento | Precio | Importe |
|---|---|---|---|---|---|
| mt07ame520a | Ud | Caja de 2x1x1 m de malla de triple torsión, hexagonal, de 50x70 mm, de alambre de acero galvanizado de 2 mm de diámetro, para gavión, según UNE 36730. (material) | 0.525 | 34.191 | 17.95 |
| mt50spr100a | m | Cable de acero de 2 mm de diámetro, para sujeción de malla de triple torsión. (material) | 1.75 | 1.559 | 2.73 |
| mt50spa052b | m | Tablón de madera de pino, de 20x7,2 cm. (material) | 0.3 | 6.122 | 1.84 |
| mt50spa101 | kg | Clavos de acero. (material) | 0.075 | 1.807 | 0.14 |
| mt36tie010da | m | Tubo de PVC, serie B, de 75 mm de diámetro y 3 mm de espesor, con extremo abocardado, según UNE-EN 1329-1. (material) | 0.05 | 3.987 | 0.20 |
| mt06psm010a | m³ | Piedra caliza de granulometría comprendida entre 100 y 200 mm. (material) | 1.1 | 21.235 | 23.36 |
| mq01exn020a | h | Retroexcavadora hidráulica sobre neumáticos, de 105 kW. (maquinaria) | 0.343 | 53.426 | 18.33 |
| mq04cab010c | h | Camión basculante de 12 t de carga, de 162 kW. (maquinaria) | 0.286 | 46.118 | 13.19 |
| mo041 | h | Oficial 1ª construcción de obra civil. (mano de obra; 13/08/2019) | 0.387 | 18.89 | 7.31 |
| mo087 | h | Ayudante construcción de obra civil. | 1.938 | 17.9 | 34.69 |
| % | % | Costes directos complementarios | 2 % | 119.74 | 2.39 |
|  |  | Total |  |  | 122.13 |

| Medición | Uds. | Largo | Ancho | Alto | Parcial |
|---|---|---|---|---|---|
| Gaviones Actuación 2 |  |  |  |  |  |
|  | 1 | 2.200 | 0.500 | 0.500 | 0.550 |
|  | 1 | 4.000 | 0.500 | 1.000 | 2.000 |
|  | 1 | 7.200 | 0.500 | 2.000 | 7.200 |
| Gaviones Actuación 3 | 1 | 7.000 | 0.500 | 0.600 | 2.100 |
|  | 1 | 9.000 | 0.500 | 1.000 | 4.500 |
| Total |  |  |  |  | 16.35 |

**UPG005** m² Muro como encofrado perdido para vaso de piscina rectangular, de 15 cm de espesor de fábrica, de bloque hueco de hormigón.
7.68 m² × 25.82 (26.59 con costes indirectos) = 204.21
Muro como encofrado perdido para vaso de piscina rectangular, de 15 cm de espesor de fábrica, de bloque hueco de hormigón, para revestir, color gris, 40x20x15 cm, resistencia normalizada R10 (10 N/mm²), con juntas de 10 mm de espesor, recibida con mortero de cemento industrial, color gris, M-5, suministrado a granel. Incluso replanteo, nivelación y aplomado, mermas y roturas, enjarjes, ejecución de encuentros y puntos singulares, colocación de tuberías de desagüe, skimmers, boquillas de impulsión y toma de limpiafondos (no incluidos en este precio) y limpieza. Sin incluir formación de ménsula ni relleno del trasdós.
Incluye: Replanteo. Asiento de la primera hilada sobre capa de mortero. Colocación y aplomado de miras de referencia. Colocación de las piezas por hiladas a nivel. Colocación y fijación de tuberías, skimmers, boquillas de impulsión y toma de limpiafondos. Limpieza.
Criterio de medición de proyecto: Superficie medida según documentación gráfica de Proyecto.
Criterio de medición de obra: Se medirá la superficie realmente ejecutada según especificaciones de Proyecto.

| Código | Ud | Descripción | Rendimiento | Precio | Importe |
|---|---|---|---|---|---|
| mt02bhg010ce | Ud | Bloque hueco de hormigón, para revestir, color gris, 40x20x15 cm, categoría II, resistencia normalizada R10 (10 N/mm²), densidad 1200 kg/m³; con el precio incrementado el 20% en concepto de piezas especiales: zunchos y medios. Según UNE-EN 771-3. (material) | 12.6 | 0.893 | 11.25 |
| mt08aaa010a | m³ | Agua. (material; 17/08/2020) | 0.004 | 1.53 | 0.01 |
| mt09mif010cb | t | Mortero industrial para albañilería, de cemento, color gris, categoría M-5 (resistencia a compresión 5 N/mm²), suministrado a granel, según UNE-EN 998-2. (material) | 0.021 | 35.941 | 0.75 |
| mq06mms010 | h | Mezclador continuo con silo, para mortero industrial en seco, suministrado a granel. (maquinaria) | 0.081 | 1.977 | 0.16 |
| mo021 | h | Oficial 1ª construcción en trabajos de albañilería. (mano de obra; 17/08/2020) | 0.457 | 18.89 | 8.63 |
| mo114 | h | Peón ordinario construcción en trabajos de albañilería. (mano de obra; 17/08/2020) | 0.255 | 17.67 | 4.51 |
| % | % | Costes directos complementarios | 2 % | 25.31 | 0.51 |
|  |  | Total |  |  | 25.82 |

| Medición | Uds. | Largo | Alto | Parcial |
|---|---|---|---|---|
| lado largo | 1 | 5.300 | 0.600 | 3.180 |
| lados cortos | 2 | 2.450 | 0.600 | 2.940 |
| lado largo | 1 | 5.200 | 0.300 | 1.560 |
| Total |  |  |  | 7.68 |

**UPG010** m² Hormigón HA-30/F/12/IV, proyectado para vaso de fuente
25.165 m² × 50.85 (52.38 con costes indirectos) = 1318.14
Hormigón HA-30/F/12/IV, proyectado por vía húmeda para formación de paramento de vaso de la fuente, de 15 cm de espesor, con doble malla electrosoldada ME 20x20 Ø 5-5 B 500 T 6x2,20 UNE-EN 10080, y armadura de refuerzo de acero UNE-EN 10080 B 500 S, cuantía 2 kg/m³, sin juntas de dilatación. Incluso remate de esquinas interiores, verticales y horizontales, en media caña, y separadores.
Incluye: Preparación de la superficie soporte. Colocación de la malla electrosoldada. Colocación de la armadura de refuerzo. Proyección del hormigón en capas sucesivas.
Criterio de medición de proyecto: Superficie medida según documentación gráfica de Proyecto.
Criterio de medición de obra: Se medirá la superficie realmente ejecutada según especificaciones de Proyecto.

| Código | Ud | Descripción | Rendimiento | Precio | Importe |
|---|---|---|---|---|---|
| mt07ame010d | m² | Malla electrosoldada ME 20x20 Ø 5-5 B 500 T 6x2,20 UNE-EN 10080. (material) | 2.2 | 1.559 | 3.43 |
| mt07aco010g | kg | Acero en barras corrugadas, UNE-EN 10080 B 500 S, suministrado en obra en barras sin elaborar, de varios diámetros. (material) | 2.1 | 0.723 | 1.52 |
| mt08var050 | kg | Alambre galvanizado para atar, de 1,30 mm de diámetro. (material) | 0.024 | 1.265 | 0.03 |
| mt10hes200b | m³ | Hormigón para proyectar, HA-30/F/12/IV, con una dosificación de cemento de 400 kg/m³, fabricado en central. (material) | 0.16 | 89.559 | 14.33 |
| mq06gun010 | h | Gunitadora de hormigón por vía húmeda 33 kW. (maquinaria) | 0.719 | 14.797 | 10.64 |
| mo041 | h | Oficial 1ª construcción de obra civil. | 0.697 | 18.89 | 13.17 |
| mo087 | h | Ayudante construcción de obra civil. | 0.349 | 17.9 | 6.25 |
| % | % | Costes directos complementarios | 3 % | 49.37 | 1.48 |
|  |  | Total |  |  | 50.85 |

| Medición | Uds. | Largo | Ancho | Alto | Parcial |
|---|---|---|---|---|---|
| base | 1 | 5.300 | 2.450 |  | 12.985 |
| lateral largo | 1 | 5.300 |  | 0.600 | 3.180 |
| laterales cortos | 2 | 2.450 |  | 0.600 | 2.940 |
| sobre los muretes | 1 | 15.300 | 0.300 |  | 4.590 |
|  | 2 | 2.450 | 0.300 |  | 1.470 |
| Total |  |  |  |  | 25.165 |

**UPU010** m² Revestimiento continuo decorativo con microcemento, en vasos de la fuente
26.635 m² × 69.57 (71.66 con costes indirectos) = 1908.66
Formación de revestimiento continuo decorativo con microcemento, en vasos de piscina, realizado mediante: proyección de chorro de agua a presión y eliminación de sales solubles mediante pulverización de líquido limpiador, biodegradable, para la preparación del soporte base; doble capa base (de 1,5 kg/m² cada capa) de microcemento monocomponente hidrófugo color blanco neutro, compuesto de cemento, áridos seleccionados y aditivos; eliminación de sales solubles de la capa base mediante pulverización de líquido limpiador, biodegradable; doble capa decorativa (de 1 kg/m² cada capa) de microcemento monocomponente hidrófugo acabado liso, color blanco, compuesto de cemento, áridos seleccionados y aditivos; tratamiento superficial con protector hidrófugo en base acuosa, con efecto antimoho y prevención de eflorescencias, permeable al vapor de agua y con alta resistencia a agentes atmosféricos y a ciclos de congelamiento y deshielo. Incluso malla de fibra de vidrio antiálcalis de 160 g/m² de masa superficial, para refuerzo de ángulos, rincones, esquinas a media caña y zuncho perimetral, en un 20% de la superficie.
Incluye: Limpieza de la superficie soporte, mediante proyección de chorro de agua a presión. Humectación de la superficie. Limpieza de la superficie soporte con el líquido limpiador y posterior cepillado. Aclarado. Aspirado de la superficie. Aplicación de dos capas de microcemento base y colocación de la malla de fibra de vidrio. Rascado de las irregularidades existentes en la capa base. Limpieza de la capa base con el líquido limpiador y posterior cepillado. Aclarado. Aspirado de la superficie. Aplicación de dos capas de microcemento decorativo. Pulido mecánico. Barrido y aspirado de la superficie. Aplicación del protector hidrófugo en la capa decorativa.
Criterio de medición de proyecto: Superficie medida según documentación gráfica de Proyecto.
Criterio de medición de obra: Se medirá la superficie realmente ejecutada según especificaciones de Proyecto.

| Código | Ud | Descripción | Rendimiento | Precio | Importe |
|---|---|---|---|---|---|
| mt28mcm010d | l | Líquido limpiador biodegradable, para aplicar con pulverizador, para la eliminación de sales solubles y eflorescencias. (material) | 0.4 | 4.518 | 1.81 |
| mt28mcm030d | kg | Microcemento monocomponente hidrófugo color blanco neutro, compuesto de cemento, áridos seleccionados y aditivos, como capa base, previo amasado con agua, para aplicar con llana metálica. (material) | 3 | 3.818 | 11.45 |
| mt28mcm060f | m² | Malla de fibra de vidrio antiálcalis de 160 g/m² de masa superficial y de 1x50 m, para armar microcementos. (material) | 0.21 | 1.514 | 0.32 |
| mt28mcm020dW1b | kg | Microcemento monocomponente hidrófugo acabado liso, color blanco, compuesto de cemento, áridos seleccionados y aditivos, como capa decorativa, previo amasado con agua, para aplicar con llana metálica. (material) | 2 | 5.218 | 10.44 |
| mt08aaa010a | m³ | Agua. | 0.004 | 1.53 | 0.01 |
| mt28mcm040d | l | Protector hidrófugo en base acuosa con efecto antimoho y prevención de eflorescencias, permeable al vapor de agua y con alta resistencia a agentes atmosféricos y a ciclos de congelamiento y deshielo, para tratamiento superficial hidrofugante, aplicado en soportes porosos con fratás de esponja gruesa. (material) | 0.05 | 7.771 | 0.39 |
| mq08lch020a | h | Equipo de chorro de agua a presión. (maquinaria) | 0.109 | 5.885 | 0.64 |
| mo020 | h | Oficial 1ª construcción. (mano de obra; 17/08/2020) | 0.813 | 18.89 | 15.36 |
| mo113 | h | Peón ordinario construcción. | 1.573 | 17.67 | 27.79 |
| % | % | Costes directos complementarios | 2 % | 68.21 | 1.36 |
|  |  | Total |  |  | 69.57 |

| Medición | Uds. | Largo | Ancho | Alto | Parcial |
|---|---|---|---|---|---|
| base | 1 | 5.300 | 2.450 |  | 12.985 |
| lateral largo | 1 | 5.300 |  | 0.600 | 3.180 |
| laterales cortos | 2 | 2.450 |  | 0.600 | 2.940 |
| sobre los muretes | 1 | 15.300 | 0.300 |  | 4.590 |
|  | 2 | 2.450 | 0.300 |  | 1.470 |
| exterior zona de salida del agua | 1 | 2.450 |  | 0.600 | 1.470 |
| Total |  |  |  |  | 26.635 |

**ENH030** m³ Hormigón HA-25/B/20/IIa fabricado en central, y vertido con cubilote, para cimentación de las mesas
4.32 m³ × 112.27 (115.64 con costes indirectos) = 499.56
Hormigón HA-25/B/20/IIa fabricado en central, y vertido con cubilote, para formación de zuncho.
Incluye: Vertido y compactación del hormigón. Curado del hormigón.
Criterio de medición de proyecto: Volumen teórico, según documentación gráfica de Proyecto.

| Código | Ud | Descripción | Rendimiento | Precio | Importe |
|---|---|---|---|---|---|
| mt10haf010nga | m³ | Hormigón HA-25/B/20/IIa, fabricado en central. (material) | 1.05 | 88.339 | 92.76 |
| mo045 | h | Oficial 1ª estructurista, en trabajos de puesta en obra del hormigón. | 0.452 | 19.67 | 8.89 |
| mo092 | h | Ayudante estructurista, en trabajos de puesta en obra del hormigón. | 0.452 | 18.63 | 8.42 |
| % | % | Costes directos complementarios | 2 % | 110.07 | 2.20 |
|  |  | Total |  |  | 112.27 |

| Medición | Uds. | Largo | Ancho | Alto | Parcial |
|---|---|---|---|---|---|
| Cimentación mesas | 12 | 1.000 | 0.600 | 0.600 | 4.320 |
| Total |  |  |  |  | 4.32 |

**IUA025** Ud Conexión y caño de la fuente
1 Ud × 84.41 (86.94 con costes indirectos) = 86.94
Conexión y caño de la fuente mediante media caña de acero corten de D100mm, incluidos los trabajos de conexión a la tuberia de polietileno existente.
Incluye: Replanteo. Montaje y conexionado.
Criterio de medición de proyecto: Número de unidades previstas, según documentación gráfica de Proyecto.

| Código | Ud | Descripción | Rendimiento | Precio | Importe |
|---|---|---|---|---|---|
| mt37tpb020hh | Ud | Media caña de acero corten (material) | 1 | 77.825 | 77.83 |
| mo008 | h | Oficial 1ª fontanero. (mano de obra; 18/08/2020) | 0.132 | 19.42 | 2.56 |
| mo107 | h | Ayudante fontanero. (mano de obra; 18/08/2020) | 0.132 | 17.86 | 2.36 |
| % | % | Costes directos complementarios | 2 % | 82.75 | 1.66 |
|  |  | Total |  |  | 84.41 |

## M Pavimentos urbanos
Importe: 11574.96

**MBG010** m³ Base granular con zahorra natural caliza.
73.91 m³ × 22.49 (23.16 con costes indirectos) = 1711.76
Base granular con zahorra natural caliza, y compactación al 95% del Proctor Modificado con medios mecánicos, en tongadas de 30 cm de espesor, hasta alcanzar una densidad seca no inferior al al 95% del Proctor Modificado de la máxima obtenida en el ensayo Proctor Modificado, realizado según UNE 103501, para mejora de las propiedades resistentes del terreno. Incluso carga, transporte y descarga a pie de tajo de los áridos a utilizar en los trabajos de relleno y humectación de los mismos.
Incluye: Transporte y descarga del material a pie de tajo. Extendido del material en tongadas de espesor uniforme. Humectación o desecación de cada tongada. Compactación.
Criterio de medición de proyecto: Volumen medido sobre los planos de perfiles transversales del Proyecto, que definen el movimiento de tierras a realizar en obra.
Criterio de valoración económica: El precio no incluye la realización del ensayo Proctor Modificado.

| Código | Ud | Descripción | Rendimiento | Precio | Importe |
|---|---|---|---|---|---|
| mt01zah010a | t | Zahorra natural caliza. (material) | 2.2 | 6.89 | 15.16 |
| mq02rot030b | h | Compactador tándem autopropulsado, de 63 kW, de 9,65 t, anchura de trabajo 168 cm. (maquinaria) | 0.114 | 32.22 | 3.67 |
| mq04dua020b | h | Dumper de descarga frontal de 2 t de carga útil. (maquinaria) | 0.114 | 7.3 | 0.83 |
| mq02cia020j | h | Camión cisterna de 8 m³ de capacidad. | 0.011 | 40.63 | 0.45 |
| mo113 | h | Peón ordinario construcción. | 0.11 | 17.67 | 1.94 |
| % | % | Costes directos complementarios | 2 % | 22.05 | 0.44 |
|  |  | Total |  |  | 22.49 |

| Medición | Uds. | Largo | Ancho | Alto | Parcial |
|---|---|---|---|---|---|
| Camino entre rollizos separados 1,50m | 1 | 150.000 | 1.500 | 0.150 | 33.750 |
|  | 1 | 40.000 | 1.500 | 0.150 | 9.000 |
| Merendero | 1 | 162.030 |  | 0.150 | 24.305 |
| Mirador | 1 | 45.700 |  | 0.150 | 6.855 |
| Total |  |  |  |  | 73.91 |

**UXO010** m² Pavimento terrizo peatonal, de 10 cm de espesor, realizado con arena caliza, extendida y rasanteada con motoniveladora.
285 m² × 3.06 (3.15 con costes indirectos) = 897.75
Pavimento terrizo peatonal, de 10 cm de espesor, realizado con arena caliza, extendida y rasanteada con motoniveladora, sobre base firme existente, no incluida en este precio. Incluso rasanteo previo, extendido, reforzado de bordes, humectación, apisonado y limpieza.
Incluye: Carga y transporte a pie de tajo del material de relleno y regado del mismo. Extendido del material de relleno en capas de grosor uniforme. Perfilado de bordes. Riego de la capa. Apisonado mediante rodillo vibrador. Nivelación.
Criterio de medición de proyecto: Superficie medida en proyección horizontal, según documentación gráfica de Proyecto.
Criterio de medición de obra: Se medirá, en proyección horizontal, la superficie realmente ejecutada según especificaciones de Proyecto.

| Código | Ud | Descripción | Rendimiento | Precio | Importe |
|---|---|---|---|---|---|
| mt01arp040a | m³ | Arena caliza seleccionada de machaqueo, color, de 0 a 5 mm de diámetro. (material) | 0.12 | 18.72 | 2.25 |
| mq01mot010a | h | Motoniveladora de 141 kW. | 0.005 | 65.924 | 0.33 |
| mq02rot030a | h | Compactador tándem autopropulsado, de 63 kW, de 8,75 t, anchura de trabajo 168 cm. (maquinaria) | 0.005 | 30.64 | 0.15 |
| mq02cia020j | h | Camión cisterna de 8 m³ de capacidad. | 0.004 | 40.63 | 0.16 |
| mo041 | h | Oficial 1ª construcción de obra civil. | 0.002 | 18.89 | 0.04 |
| mo087 | h | Ayudante construcción de obra civil. | 0.004 | 17.9 | 0.07 |
| % | % | Costes directos complementarios | 2 % | 3.00 | 0.06 |
|  |  | Total |  |  | 3.06 |

| Medición | Uds. | Largo | Ancho | Parcial |
|---|---|---|---|---|
| Camino entre rollizos separados 1,50m | 1 | 150.000 | 1.500 | 225.000 |
|  | 1 | 40.000 | 1.500 | 60.000 |
| Total |  |  |  | 285 |

**MLD040** m Borde formado por rollizos torneados.
367 m × 10.36 (10.67 con costes indirectos) = 3915.89
Formación de borde y límite de pavimento mediante rollizos torneados, de madera de pino, de 12 cm de diámetro, colocados horizontalmente sobre el terreno. Incluso replanteo, excavación manual del terreno, selección y corte de rollizos, relleno y compactación del terreno contiguo al borde ya colocado y eliminación y limpieza del material sobrante.
Incluye: Replanteo. Excavación y preparación del terreno. Presentación, aplomado y nivelación. Relleno de la zanja y compactación del terreno. Eliminación y limpieza del material sobrante.
Criterio de medición de proyecto: Longitud medida según documentación gráfica de Proyecto.

| Código | Ud | Descripción | Rendimiento | Precio | Importe |
|---|---|---|---|---|---|
| mt18bma030c | Ud | Rollizo torneado de madera de pino tratada en autoclave con sales hidrosolubles, con clase de uso 4 según UNE-EN 335, de 12 cm de diámetro y 2 m de longitud. (material) | 0.6 | 8.89 | 5.33 |
| mo087 | h | Ayudante construcción de obra civil. | 0.27 | 17.9 | 4.83 |
| % | % | Costes directos complementarios | 2 % | 10.16 | 0.20 |
|  |  | Total |  |  | 10.36 |

| Medición | Uds. | Largo | Parcial |
|---|---|---|---|
| CAMINO | 2 | 152.500 | 305.000 |
|  | 1 | 30.000 | 30.000 |
|  | 1 | 32.000 | 32.000 |
| Total |  |  | 367 |

**UXA020b** m² Pavimento con celosía de hormigón en formato 600*400*100 mm.
207.73 m² × 21.29 (21.93 con costes indirectos) = 4555.52
Formación de pavimento mediante colocación flexible, en exteriores, de celosía de hormigón en formato 600*400*100 mm, modelo Celosía cesped de Prefabricados Alberdi o similar. cuyas características técnicas cumplen la UNE-EN 1338, acabado superficial liso, color gris, sobre una capa de arena de 0,5 a 5 mm de diámetro, cuyo espesor final, una vez colocados los adoquines y vibrado el pavimento con bandeja vibrante de guiado manual, será uniforme y estará comprendido entre 3 y 5 cm, dejando entre ellos una junta de separación entre 2 y 3 mm, para su posterior relleno con arena natural, fina, seca y de granulometría comprendida entre 0 y 2 mm, realizado sobre firme compuesto por base flexible de zahorra natural, de 15 cm de espesor, con extendido y compactado al 100% del Proctor Modificado, ejecutada según pendientes del proyecto y colocado sobre explanada formada por el terreno natural adecuadamente compactado hasta alcanzar una capacidad portante mínima definida por su índice CBR (10 <= CBR < 20). Incluso roturas, cortes a realizar para ajustarlos a los bordes del confinamiento (no incluidos en este precio) y a las intrusiones existentes en el pavimento, remates y piezas especiales.
Incluye: Replanteo de maestras y niveles. Preparación de la explanada. Extendido y compactación de la base. Ejecución del encuentro con los bordes de confinamiento. Extendido y nivelación de la capa de arena. Colocación de los adoquines. Relleno de juntas con arena y vibrado del pavimento. Limpieza.
Criterio de medición: Se medirá, en proyección horizontal, la superficie realmente ejecutada según especificaciones de Proyecto.

| Código | Ud | Descripción | Rendimiento | Precio | Importe |
|---|---|---|---|---|---|
| mt01zah010c | t | Zahorra artificial de material seleccionado (material) | 0.17 | 3.96 | 0.67 |
| mt01arp021c | m³ | Arena de granulometría comprendida entre 0,5 y 5 mm, no conteniendo más de un 3% de materia orgánica y arcilla. Se tendrá en cuenta lo especificado en UNE 83115 sobre la friabilidad y en UNE-EN 1097-2 sobre la resistencia a la fragmentación de la arena. (material) | 0.055 | 19.06 | 1.05 |
| mt18aph010ab | Ud | Celosia Cesped 600*400*100mm, acabado superficial liso, color gris, cuyas características técnicas cumplen la UNE-EN 1338 y una serie de propiedades predeterminadas: coeficiente de absorción de agua <= 6%; resistencia de rotura (splitting test) >= 3,6 MPa; carga de rotura >= 250 N/mm de la longitud de rotura; resistencia al desgaste por abrasión <= 23 mm y resistencia al deslizamiento/resbalamiento (índice USRV) > 60. (material) | 4.2 | 2.56 | 10.75 |
| mt01arp020 | kg | Arena natural, fina y seca, de granulometría comprendida entre 0 y 2 mm de diámetro, exenta de sales perjudiciales, presentada en sacos. (material) | 1 | 0.15 | 0.15 |
| mq01mot010b | h | Motoniveladora de 154 kW. (maquinaria) | 0.006 | 58.9 | 0.35 |
| mq02rov010i | h | Compactador monocilíndrico vibrante autopropulsado, de 129 kW, de 16,2 t, anchura de trabajo 213,4 cm. | 0.011 | 62.3 | 0.69 |
| mq02cia020j | h | Camión cisterna de 8 m³ de capacidad. | 0.004 | 40.63 | 0.16 |
| mq02rod010a | h | Bandeja vibrante de guiado manual, de 170 kg, anchura de trabajo 50 cm, reversible. (maquinaria) | 0.351 | 3.33 | 1.17 |
| mo041 | h | Oficial 1ª construcción de obra civil. | 0.16 | 18.89 | 3.02 |
| mo087 | h | Ayudante construcción de obra civil. | 0.16 | 17.9 | 2.86 |
| % | % | Costes directos complementarios | 2 % | 20.87 | 0.42 |
|  |  | Total |  |  | 21.29 |

| Medición | Uds. | Largo | Parcial |
|---|---|---|---|
| merendero | 1 | 162.030 | 162.030 |
| mirador accesible | 1 | 45.700 | 45.700 |
| Total |  |  | 207.73 |

**JTI020** m² Cubrición decorativa del terreno, con árido de mármol procedente de machaqueo.
14.8 m² × 24.13 (24.85 con costes indirectos) = 367.78
Cubrición decorativa del terreno, con áridos y piedras, realizada mediante: malla de polipropileno no tejido, de 150 mm/s de permeabilidad al agua, expresada como índice de velocidad y 90 g/m² de masa superficial, con función antihierbas, fijada sobre el terreno con anclajes de acero corrugado en forma de U, de 8 mm de diámetro; extendido de árido de mármol procedente de machaqueo, de granulometría comprendida entre 7 y 12 mm, color rojo, con medios manuales, hasta formar una capa uniforme de 5 cm de espesor mínimo; y extendido de piedras calizas de coquera sin trabajar, con un rendimiento de 0,1 t/m².
Incluye: Preparación del terreno. Colocación de la malla antihierbas. Extendido de los áridos. Colocación de las piedras. Riego de limpieza.
Criterio de medición de proyecto: Superficie medida en proyección horizontal, según documentación gráfica de Proyecto.

| Código | Ud | Descripción | Rendimiento | Precio | Importe |
|---|---|---|---|---|---|
| mt48adc030a | kg | Árido de mármol procedente de machaqueo, de granulometría comprendida entre 7 y 12 mm, color rojo, suministrado en sacos y extendido con medios manuales, para uso decorativo. (material) | 75 | 0.17 | 12.75 |
| mt48adc060a | t | Piedras calizas de coquera sin trabajar, para uso decorativo. (material) | 0.1 | 81.44 | 8.14 |
| mt48mal010c | m² | Malla de polipropileno no tejido, de 150 mm/s de permeabilidad al agua, expresada como índice de velocidad, según ISO 11058, y 90 g/m² de masa superficial, con función antihierbas, permeable al aire y a los nutrientes, químicamente inerte y estable tanto a suelos ácidos como alcalinos y con resistencia a los rayos UV. (material) | 1.1 | 0.47 | 0.52 |
| mt48mal025 | Ud | Anclaje de acero corrugado en forma de U, de 8 mm de diámetro, para sujeción de redes y mallas al terreno. (material) | 5 | 0.12 | 0.60 |
| mt08aaa010a | m³ | Agua. | 0.005 | 1.53 | 0.01 |
| mq01ret010 | h | Miniretrocargadora sobre neumáticos de 15 kW. (maquinaria) | 0.011 | 32.4 | 0.36 |
| mo040 | h | Oficial 1ª jardinero. (mano de obra; 18/08/2020) | 0.02 | 18.89 | 0.38 |
| mo086 | h | Ayudante jardinero. (mano de obra; 18/08/2020) | 0.05 | 17.9 | 0.90 |
| % | % | Costes directos complementarios | 2 % | 23.66 | 0.47 |
|  |  | Total |  |  | 24.13 |

| Medición | Uds. | Largo | Ancho | Parcial |
|---|---|---|---|---|
| Actuación | 1 | 9.000 | 1.200 | 10.800 |
| alcorques | 2 | 1.000 | 2.000 | 4.000 |
| Total |  |  |  | 14.8 |

**TMA020** m² Rejilla electrosoldada antideslizante
2.6 m² × 47.15 (48.56 con costes indirectos) = 126.26
Rejilla electrosoldada antideslizante de 1038x1038 mm, acabado galvanizado en caliente, formada por dos piezas simétricas, realizadas con pletinas portantes de acero laminado UNE-EN 10025 S235JR, en perfil plano laminado en caliente, de 30x3 mm, separadas 34 mm entre sí, separadores de varilla cuadrada retorcida, de acero con bajo contenido en carbono UNE-EN ISO 16120-2 C4D, de 5 mm de lado, separados 38 mm entre sí y marco de acero laminado UNE-EN 10025 S235JR, en perfil omega laminado en caliente, de 30x3 mm, para protección de alcorque, colocada sobre el marco de apoyo. Incluso replanteo y marco de apoyo.
Incluye: Replanteo. Colocación del marco de apoyo. Montaje de la rejilla.
Criterio de medición de proyecto: superficie prevista, según documentación gráfica de Proyecto.

| Código | Ud | Descripción | Rendimiento | Precio | Importe |
|---|---|---|---|---|---|
| mt07rel030r | m2 | Rejilla electrosoldada antideslizante de 1038x1038 mm, acabado galvanizado en caliente, formada por dos piezas simétricas, realizadas con pletinas portantes de acero laminado UNE-EN 10025 S235JR, en perfil plano laminado en caliente, de 30x3 mm, separadas 34 mm entre sí, separadores de varilla cuadrada retorcida, de acero con bajo contenido en carbono UNE-EN ISO 16120-2 C4D, de 5 mm de lado, separados 38 mm entre sí y marco de acero laminado UNE-EN 10025 S235JR, en perfil omega laminado en caliente, de 30x3 mm, incluso marco de apoyo, de acero laminado UNE-EN 10025 S235JR, en perfil angular laminado en caliente, de 35x35 mm, acabado galvanizado en caliente. (material) | 1 | 38.66 | 38.66 |
| mo041 | h | Oficial 1ª construcción de obra civil. | 0.24 | 18.89 | 4.53 |
| mo087 | h | Ayudante construcción de obra civil. | 0.17 | 17.9 | 3.04 |
| % | % | Costes directos complementarios | 2 % | 46.23 | 0.92 |
|  |  | Total |  |  | 47.15 |

| Medición | Uds. | Largo | Ancho | Parcial |
|---|---|---|---|---|
| sobre el vaso de la fuente | 1 | 2.600 | 1.000 | 2.600 |
| Total |  |  |  | 2.6 |

## T Equipamiento urbano
Importe: 9930.69

**UMB120** Ud Conjunto de mesa antivandalica, con bancos con espacio para silla de ruedas
6 Ud × 745.19 (767.55 con costes indirectos) = 4605.30
Suministro y colocación de conjunto de mesa antivandalica, compuesto por estructura de la mesa con perfiles de acero anodizados conforme plano de detalle y mesa rectangular de 80x180 cm de tablones, de 8 cm de espesor, de madera de pino tratada en autoclave con 2 bancos sin respaldo y espacio para silla de ruedas, de tablones, de 8 cm de espesor, de madera de pino tratada en autoclave y tornillería de acero zincado. Incluso nivelación de los componentes y anclada a cimentación no incluida en esta partida.
Incluye: Colocación y nivelación de los componentes.
Criterio de medición de proyecto: Número de unidades previstas, según documentación gráfica de Proyecto.
Criterio de medición de obra: Se medirá el número de unidades realmente ejecutadas según especificaciones de Proyecto.

| Código | Ud | Descripción | Rendimiento | Precio | Importe |
|---|---|---|---|---|---|
| mt52mug215a | Ud | Mesa rectangular de 80x180x55 cm de tablones, de 8 cm de espesor, de madera de pino tratada en autoclave y tornillería de acero zincado. (material) | 1 | 334.396 | 334.40 |
| mt52mug217a | Ud | Banco sin respaldo de 46x180x46 cm, de tablones, de 8 cm de espesor, de madera de pino tratada en autoclave y tornillería de acero zincado. (material) | 2 | 188.098 | 376.20 |
| mo041 | h | Oficial 1ª construcción de obra civil. | 0.543 | 18.89 | 10.26 |
| mo087 | h | Ayudante construcción de obra civil. | 0.543 | 17.9 | 9.72 |
| % | % | Costes directos complementarios | 2 % | 730.58 | 14.61 |
|  |  | Total |  |  | 745.19 |

| Medición | Uds. | Parcial |
|---|---|---|
| AREA 3 | 6 | 6.000 |
| Total |  | 6 |

**TMB020** m Banco de madera sobre gaviones
7.6 m × 172.27 (177.44 con costes indirectos) = 1348.54
Banco de madera de un tramo sin respaldo, de, con asiento de tablones de 50/65x160 mm de madera tropical con certificado FSC Puro tratada con aceite de dos componentes y cuerpo estructural de plancha doblada de acero de 6 mm de espesor con protección antioxidante y pintura, fijado a una superficie soporte (no incluida en este precio). Incluso replanteo, elementos de anclaje y eliminación y limpieza del material sobrante.
Incluye: Replanteo. Montaje. Eliminación y limpieza del material sobrante.
Criterio de medición de proyecto: longitud prevista, según documentación gráfica de Proyecto.

| Código | Ud | Descripción | Rendimiento | Precio | Importe |
|---|---|---|---|---|---|
| mt52bsc050a | m | Banco de madera de un tramo sin respaldo, de 51 cm de ancho, con asiento de tablones de 50/65x160 mm de madera tropical con certificado FSC Puro tratada con aceite de dos componentes (material) | 1 | 125.398 | 125.40 |
| mt09reh330 | Ud | Anclajes metalicos con mortero de resina epoxi con arena de sílice, de endurecimiento rápido, para relleno de anclajes. (material) | 4 | 5.372 | 21.49 |
| mo041 | h | Oficial 1ª construcción de obra civil. | 0.598 | 18.89 | 11.30 |
| mo087 | h | Ayudante construcción de obra civil. | 0.598 | 17.9 | 10.70 |
| % | % | Costes directos complementarios | 2 % | 168.89 | 3.38 |
|  |  | Total |  |  | 172.27 |

| Medición | Uds. | Largo | Parcial |
|---|---|---|---|
|  | 1 | 5.600 | 5.600 |
|  | 1 | 1.400 | 1.400 |
|  | 1 | 0.600 | 0.600 |
| Total |  |  | 7.6 |

**TMB070** Ud Apoyo isquiático
3 Ud × 399.46 (411.44 con costes indirectos) = 1234.32
Apoyo isquiático, fijado a una base de hormigón HM-20/P/20/I. Incluso replanteo, excavación manual del terreno, elementos de anclaje y eliminación y limpieza del material sobrante.
Incluye: Replanteo. Excavación. Hormigonado de la base de apoyo. Montaje. Eliminación y limpieza del material sobrante.
Criterio de medición de proyecto: Número de unidades previstas, según documentación gráfica de Proyecto.

| Código | Ud | Descripción | Rendimiento | Precio | Importe |
|---|---|---|---|---|---|
| mt10hmf010Mp | m³ | Hormigón HM-20/P/20/I, fabricado en central. (material) | 0.35 | 73.484 | 25.72 |
| mt52mug220co | Ud | apoyo isquiático (material) | 1 | 355.295 | 355.30 |
| mo041 | h | Oficial 1ª construcción de obra civil. | 0.358 | 18.89 | 6.76 |
| mo087 | h | Ayudante construcción de obra civil. | 0.215 | 17.9 | 3.85 |
| % | % | Costes directos complementarios | 2 % | 391.63 | 7.83 |
|  |  | Total |  |  | 399.46 |

**TME050** Ud Papelera de madera.
3 Ud × 193.4 (199.2 con costes indirectos) = 597.60
Papelera, de 50x30x80 cm y 26 litros de capacidad, con cuerpo de madera, fijada a una base de hormigón HM-20/P/20/I. Incluso replanteo, excavación manual del terreno, elementos de anclaje y eliminación y limpieza del material sobrante.
Incluye: Replanteo. Excavación. Hormigonado de la base de apoyo. Montaje. Eliminación y limpieza del material sobrante.
Criterio de medición de proyecto: Número de unidades previstas, según documentación gráfica de Proyecto.

| Código | Ud | Descripción | Rendimiento | Precio | Importe |
|---|---|---|---|---|---|
| mt52pap050a | Ud | Papelera, de 50x30x80 cm y 26 litros de capacidad, con cuerpo de madera, incluso pernos de anclaje. (material) | 1 | 148.001 | 148.00 |
| mt10hmf010Mm | m³ | Hormigón HM-20/B/20/I, fabricado en central. (material) | 0.25 | 77.737 | 19.43 |
| mt09reh330 | Ud | Anclajes metalicos con mortero de resina epoxi con arena de sílice, de endurecimiento rápido, para relleno de anclajes. | 0.2 | 5.372 | 1.07 |
| mo041 | h | Oficial 1ª construcción de obra civil. | 0.574 | 18.89 | 10.84 |
| mo087 | h | Ayudante construcción de obra civil. | 0.574 | 17.9 | 10.27 |
| % | % | Costes directos complementarios | 2 % | 189.61 | 3.79 |
|  |  | Total |  |  | 193.4 |

**TMC010** Ud Contenedor de vidrio
1 Ud × 48.08 (49.52 con costes indirectos) = 49.52
Contenedor de carga trasera de polietileno de alta densidad para recogida selectiva de vidrio, de 90 l de capacidad y 36 kg de carga máxima, de 480x550x855 mm, color verde, resistente a los rayos ultravioleta, a la intemperie, a las soluciones ácidas y alcalinas, a hongos y bacterias y a detergentes, provisto de dos ruedas de 200 mm de diámetro con llantas de polipropileno y cubierta de caucho macizo sobre eje electrozincado, asas auxiliares, bandas reflectantes, pedal de apertura de tapa y cerradura.
Incluye: Descarga en obra. Montaje.
Criterio de medición de proyecto: Número de unidades previstas, según documentación gráfica de Proyecto.

| Código | Ud | Descripción | Rendimiento | Precio | Importe |
|---|---|---|---|---|---|
| mt52muc010faab | Ud | Contenedor de carga trasera de polietileno de alta densidad para recogida selectiva de vidrio, de 90 l de capacidad y 36 kg de carga máxima, de 480x550x855 mm, color verde, resistente a los rayos ultravioleta, a la intemperie, a las soluciones ácidas y alcalinas, a hongos y bacterias y a detergentes, provisto de dos ruedas de 200 mm de diámetro con llantas de polipropileno y cubierta de caucho macizo sobre eje electrozincado, asas auxiliares, bandas reflectantes, pedal de apertura de tapa y cerradura. Según UNE-EN 840-1. (material) | 1 | 45.008 | 45.01 |
| mo087 | h | Ayudante construcción de obra civil. | 0.119 | 17.9 | 2.13 |
| % | % | Costes directos complementarios | 2 % | 47.14 | 0.94 |
|  |  | Total |  |  | 48.08 |

| Medición | Uds. | Parcial |
|---|---|---|
| Zona de Reciclaje | 1 | 1.000 |
| Total |  | 1 |

**TMC010b** Ud Contenedor de plástico.
1 Ud × 48.08 (49.52 con costes indirectos) = 49.52
Contenedor de carga trasera de polietileno de alta densidad para recogida selectiva de plástico, de 90 l de capacidad y 36 kg de carga máxima, de 480x550x855 mm, color amarillo, resistente a los rayos ultravioleta, a la intemperie, a las soluciones ácidas y alcalinas, a hongos y bacterias y a detergentes, provisto de dos ruedas de 200 mm de diámetro con llantas de polipropileno y cubierta de caucho macizo sobre eje electrozincado, asas auxiliares, bandas reflectantes, pedal de apertura de tapa y cerradura.
Incluye: Descarga en obra. Montaje.
Criterio de medición de proyecto: Número de unidades previstas, según documentación gráfica de Proyecto.

| Código | Ud | Descripción | Rendimiento | Precio | Importe |
|---|---|---|---|---|---|
| mt52muc010gaad | Ud | Contenedor de carga trasera de polietileno de alta densidad para recogida selectiva de plástico, de 90 l de capacidad y 36 kg de carga máxima, de 480x550x855 mm, color amarillo, resistente a los rayos ultravioleta, a la intemperie, a las soluciones ácidas y alcalinas, a hongos y bacterias y a detergentes, provisto de dos ruedas de 200 mm de diámetro con llantas de polipropileno y cubierta de caucho macizo sobre eje electrozincado, asas auxiliares, bandas reflectantes, pedal de apertura de tapa y cerradura. Según UNE-EN 840-1. (material) | 1 | 45.008 | 45.01 |
| mo087 | h | Ayudante construcción de obra civil. | 0.119 | 17.9 | 2.13 |
| % | % | Costes directos complementarios | 2 % | 47.14 | 0.94 |
|  |  | Total |  |  | 48.08 |

| Medición | Uds. | Parcial |
|---|---|---|
| Zona de Reciclaje | 1 | 1.000 |
| Total |  | 1 |

**TMC010c** Ud Contenedor de papel y cartón.
1 Ud × 48.08 (49.52 con costes indirectos) = 49.52
Contenedor de carga trasera de polietileno de alta densidad para recogida selectiva de papel y cartón, de 90 l de capacidad y 36 kg de carga máxima, de 480x550x855 mm, color azul, resistente a los rayos ultravioleta, a la intemperie, a las soluciones ácidas y alcalinas, a hongos y bacterias y a detergentes, provisto de dos ruedas de 200 mm de diámetro con llantas de polipropileno y cubierta de caucho macizo sobre eje electrozincado, asas auxiliares, bandas reflectantes, pedal de apertura de tapa y cerradura.
Incluye: Descarga en obra. Montaje.
Criterio de medición de proyecto: Número de unidades previstas, según documentación gráfica de Proyecto.

| Código | Ud | Descripción | Rendimiento | Precio | Importe |
|---|---|---|---|---|---|
| mt52muc010haac | Ud | Contenedor de carga trasera de polietileno de alta densidad para recogida selectiva de papel y cartón, de 90 l de capacidad y 36 kg de carga máxima, de 480x550x855 mm, color azul, resistente a los rayos ultravioleta, a la intemperie, a las soluciones ácidas y alcalinas, a hongos y bacterias y a detergentes, provisto de dos ruedas de 200 mm de diámetro con llantas de polipropileno y cubierta de caucho macizo sobre eje electrozincado, asas auxiliares, bandas reflectantes, pedal de apertura de tapa y cerradura. Según UNE-EN 840-1. (material) | 1 | 45.008 | 45.01 |
| mo087 | h | Ayudante construcción de obra civil. | 0.119 | 17.9 | 2.13 |
| % | % | Costes directos complementarios | 2 % | 47.14 | 0.94 |
|  |  | Total |  |  | 48.08 |

| Medición | Uds. | Parcial |
|---|---|---|
| Zona de Reciclaje | 1 | 1.000 |
| Total |  | 1 |

**TMC010d** Ud Contenedor de residuos sólidos urbanos, de color gris.
1 Ud × 49.74 (51.23 con costes indirectos) = 51.23
Contenedor de carga trasera de polietileno de alta densidad para recogida no selectiva de residuos sólidos urbanos, de 120 l de capacidad y 48 kg de carga máxima, de 483x552x926 mm, color gris, resistente a los rayos ultravioleta, a la intemperie, a las soluciones ácidas y alcalinas, a hongos y bacterias y a detergentes, provisto de dos ruedas de 200 mm de diámetro con llantas de polipropileno y cubierta de caucho macizo sobre eje electrozincado, asas auxiliares, bandas reflectantes, pedal de apertura de tapa y cerradura.
Incluye: Descarga en obra. Montaje.
Criterio de medición de proyecto: Número de unidades previstas, según documentación gráfica de Proyecto.

| Código | Ud | Descripción | Rendimiento | Precio | Importe |
|---|---|---|---|---|---|
| mt52muc010abbe | Ud | Contenedor de carga trasera de polietileno de alta densidad para recogida no selectiva de residuos sólidos urbanos, de 120 l de capacidad y 48 kg de carga máxima, de 483x552x926 mm, color gris, resistente a los rayos ultravioleta, a la intemperie, a las soluciones ácidas y alcalinas, a hongos y bacterias y a detergentes, provisto de dos ruedas de 200 mm de diámetro con llantas de polipropileno y cubierta de caucho macizo sobre eje electrozincado, asas auxiliares, bandas reflectantes, pedal de apertura de tapa y cerradura. Según UNE-EN 840-1. (material) | 1 | 46.648 | 46.65 |
| mo087 | h | Ayudante construcción de obra civil. | 0.118 | 17.9 | 2.11 |
| % | % | Costes directos complementarios | 2 % | 48.76 | 0.98 |
|  |  | Total |  |  | 49.74 |

| Medición | Uds. | Parcial |
|---|---|---|
| Zona de Reciclaje | 1 | 1.000 |
| Total |  | 1 |

**TDC010** Ud Hito indicador
2 Ud × 164.61 (169.55 con costes indirectos) = 339.10
Hito indicador de ejercicio físico al aire libre, de madera de pino silvestre, tratada en autoclave, con clase de uso 4 según UNE-EN 335, acabada con barniz protector, formado por panel y poste de 0,15 m de lado y 1,50 m de altura vista, con tornillería de acero galvanizado, embutida y protegida con tapones de seguridad, fijado a una base de hormigón HM-20/P/20/I. Incluso replanteo, excavación manual del terreno y fijación del elemento.
Incluye: Replanteo. Excavación. Hormigonado de la base de apoyo. Fijación del elemento.
Criterio de medición de proyecto: Número de unidades previstas, según documentación gráfica de Proyecto.

| Código | Ud | Descripción | Rendimiento | Precio | Importe |
|---|---|---|---|---|---|
| mt10hmf010Mp | m³ | Hormigón HM-20/P/20/I, fabricado en central. | 0.15 | 73.484 | 11.02 |
| mt52dep200c | Ud | Hito indicador (material) | 1 | 126.328 | 126.33 |
| mo041 | h | Oficial 1ª construcción de obra civil. | 0.479 | 18.89 | 9.05 |
| mo087 | h | Ayudante construcción de obra civil. | 0.837 | 17.9 | 14.98 |
| % | % | Costes directos complementarios | 2 % | 161.38 | 3.23 |
|  |  | Total |  |  | 164.61 |

**TDC020** Ud Cartel interpretativo
2 Ud × 779.63 (803.02 con costes indirectos) = 1606.04
Cartel interpretativo del manantial, de madera de pino silvestre, tratada en autoclave, con clase de uso 4 según UNE-EN 335, acabada con barniz protector, formado por dos postes de 0,15 m de lado y 2,15 m de altura vista, y tablero contrachapado fenólico de 0,90x0,70 m, con tornillería de acero galvanizado, embutida y protegida con tapones de seguridad, fijado a una base de hormigón HM-20/P/20/I. Incluso replanteo, excavación manual del terreno y fijación del elemento.
Incluye: Replanteo. Excavación. Hormigonado de la base de apoyo. Fijación del elemento.
Criterio de medición de proyecto: Número de unidades previstas, según documentación gráfica de Proyecto.

| Código | Ud | Descripción | Rendimiento | Precio | Importe |
|---|---|---|---|---|---|
| mt10hmf010Mp | m³ | Hormigón HM-20/P/20/I, fabricado en central. | 0.3 | 73.484 | 22.05 |
| mt52dep210b | Ud | Cartel interpretativo (material) | 1 | 647.892 | 647.89 |
| mo041 | h | Oficial 1ª construcción de obra civil. | 2.391 | 18.89 | 45.17 |
| mo087 | h | Ayudante construcción de obra civil. | 2.75 | 17.9 | 49.23 |
| % | % | Costes directos complementarios | 2 % | 764.34 | 15.29 |
|  |  | Total |  |  | 779.63 |

**TIR010** Ud Bolardo modelo Finisterre "SANTA & COLE", colocado en superficie, de 810 mm de altura, compuesto por cuerpo de hierro fundido con protección antioxidante y acabado pintado, de color negro, y difusor de vidrio moldeado de gran resistencia, con 4 led de 1 W, color blanco, fijada a una superficie soporte (no incluida en este precio). (13/10/2020)
0 Ud × 1093.63 (1126.44 con costes indirectos) = 0.00
Bolardo modelo Finisterre "SANTA & COLE", colocado en superficie, de 810 mm de altura, compuesto por cuerpo de hierro fundido con protección antioxidante y acabado pintado, de color negro, y difusor de vidrio moldeado de gran resistencia, con 4 led de 1 W, color blanco, clase de protección II, grado de protección IP55, fijada a una superficie soporte (no incluida en este precio). Incluso replanteo, elementos de anclaje, accesorios y eliminación y limpieza del material sobrante.
Incluye: Replanteo. Colocación de los elementos de anclaje. Montaje del bolardo. Conexionado. Eliminación y limpieza del material sobrante.
Criterio de medición de proyecto: Número de unidades previstas, según documentación gráfica de Proyecto.

| Código | Ud | Descripción | Rendimiento | Precio | Importe |
|---|---|---|---|---|---|
| mt34syc400e | Ud | Bolardo modelo Finisterre "SANTA & COLE", para colocar en superficie, de 810 mm de altura, compuesto por cuerpo de hierro fundido con protección antioxidante y acabado pintado, de color negro, y difusor de vidrio moldeado de gran resistencia, con 4 led de 1 W, color blanco, clase de protección II, grado de protección IP55, incluso pernos de anclaje. (material; 13/10/2020) | 1 | 1054.15 | 1054.15 |
| mt09reh330 | Ud | Anclajes metalicos con mortero de resina epoxi con arena de sílice, de endurecimiento rápido, para relleno de anclajes. | 0.2 | 5.372 | 1.07 |
| mo020 | h | Oficial 1ª construcción. | 0.229 | 18.89 | 4.33 |
| mo077 | h | Ayudante construcción. (mano de obra; 13/10/2020) | 0.229 | 17.9 | 4.10 |
| mo003 | h | Oficial 1ª electricista. (mano de obra; 13/10/2020) | 0.229 | 19.42 | 4.45 |
| mo102 | h | Ayudante electricista. (mano de obra; 13/10/2020) | 0.229 | 17.86 | 4.09 |
| % | % | Costes directos complementarios | 2 % | 1072.19 | 21.44 |
|  |  | Total |  |  | 1093.63 |

**TIF010** Ud Farola, modelo Rama Led "SANTA & COLE", de 4700 mm de altura, compuesta por columna cilíndrica de acero galvanizado pintado y 1 luminaria rectangular de aluminio anodizado, de 25 W de potencia máxima, de 1163x200x98 mm, con 24 led de 1 W. (13/10/2020)
0 Ud × 2081.63 (2144.08 con costes indirectos) = 0.00
Farola, modelo Rama Led "SANTA & COLE", de 4700 mm de altura, compuesta por columna cilíndrica de acero galvanizado pintado, de 127 mm de diámetro y 1 luminaria rectangular de aluminio anodizado, de 25 W de potencia máxima, de 1163x200x98 mm, con óptica de alto rendimiento de tecnología led y 24 led de 1 W, clase de protección I, grado de protección IP66. Incluso dado de cimentación realizado con hormigón en masa HM-20/P/20/I, accesorios y elementos de anclaje. Totalmente montada, conexionada y comprobada.
Incluye: Formación de cimentación de hormigón en masa. Preparación de la superficie de apoyo. Fijación de la columna. Colocación de la luminaria. Conexionado. Limpieza del elemento.
Criterio de medición de proyecto: Número de unidades previstas, según documentación gráfica de Proyecto.
Criterio de valoración económica: El precio no incluye la excavación.

| Código | Ud | Descripción | Rendimiento | Precio | Importe |
|---|---|---|---|---|---|
| mt10hmf010Mp | m³ | Hormigón HM-20/P/20/I, fabricado en central. | 0.254 | 73.484 | 18.66 |
| mt34syc015ja | Ud | Farola, modelo Rama Led "SANTA & COLE", de 4700 mm de altura, compuesta por columna cilíndrica de acero galvanizado pintado, de 127 mm de diámetro y 1 luminaria rectangular de aluminio anodizado, de 25 W de potencia máxima, de 1163x200x98 mm, con óptica de alto rendimiento de tecnología led y 24 led de 1 W, clase de protección I, grado de protección IP66, incluso placa base y pernos de anclaje. (material; 13/10/2020) | 1 | 1985.85 | 1985.85 |
| mq07cce010a | h | Camión con cesta elevadora de brazo articulado de 16 m de altura máxima de trabajo y 260 kg de carga máxima. (maquinaria; 13/10/2020) | 0.229 | 19.37 | 4.44 |
| mo020 | h | Oficial 1ª construcción. | 0.343 | 18.89 | 6.48 |
| mo113 | h | Peón ordinario construcción. | 0.229 | 17.67 | 4.05 |
| mo003 | h | Oficial 1ª electricista. | 0.572 | 19.42 | 11.11 |
| mo102 | h | Ayudante electricista. | 0.572 | 17.86 | 10.22 |
| % | % | Costes directos complementarios | 2 % | 2040.81 | 40.82 |
|  |  | Total |  |  | 2081.63 |

## G Gestión de residuos
Importe: 335.92

**GCA010** m³ Clasificación a pie de obra de los residuos de construcción y/o demolición, separándolos en fracciones (hormigón, cerámicos, metales, maderas, vidrios, plásticos, papeles o cartones y residuos peligrosos), dentro de la obra en la que se produzcan, con medios manuales.
10 m³ × 2.499 (2.57 con costes indirectos) = 25.70
Clasificación y depósito a pie de obra de los residuos de construcción y/o demolición, separándolos en las siguientes fracciones: hormigón, cerámicos, metales, maderas, vidrios, plásticos, papeles o cartones y residuos peligrosos; dentro de la obra en la que se produzcan, con medios manuales, y carga sobre camión.
Criterio de medición de proyecto: Volumen teórico, estimado a partir del peso y la densidad aparente de los diferentes materiales que componen los residuos, según documentación gráfica de Proyecto.

**GRA010** Ud Transporte de residuos inertes de hormigones, morteros y prefabricados producidos en obras de construcción y/o demolición, con contenedor de 7 m³ (13/08/2019)
1 Ud × 100.39 (103.4 con costes indirectos) = 103.40
Transporte de residuos inertes de hormigones, morteros y prefabricados producidos en obras de construcción y/o demolición, con contenedor de 7 m³, a vertedero específico, instalación de tratamiento de residuos de construcción y demolición externa a la obra o centro de valorización o eliminación de residuos. Incluso servicio de entrega, alquiler y recogida en obra del contenedor.
Incluye: Carga a camión del contenedor. Transporte de residuos de construcción a vertedero específico, instalación de tratamiento de residuos de construcción y demolición externa a la obra o centro de valorización o eliminación de residuos.
Criterio de medición de proyecto: Número de unidades previstas, según documentación gráfica de Proyecto.
Criterio de valoración económica: El precio incluye el viaje de ida, la descarga y el viaje de vuelta.

| Código | Ud | Descripción | Rendimiento | Precio | Importe |
|---|---|---|---|---|---|
| mq04res010bh | Ud | Carga y cambio de contenedor de 7 m³, para recogida de residuos inertes de hormigones, morteros y prefabricados, producidos en obras de construcción y/o demolición, colocado en obra a pie de carga, incluso servicio de entrega y alquiler. (maquinaria) | 1.119 | 87.957 | 98.42 |
| % | % | Costes directos complementarios | 2 % | 98.42 | 1.97 |
|  |  | Total |  |  | 100.39 |

**GRA010b** Ud Transporte de mezcla sin clasificar de residuos inertes producidos en obras de construcción y/o demolición, con contenedor de 7 m³. (13/08/2019)
1 Ud × 200.8 (206.82 con costes indirectos) = 206.82
Transporte de mezcla sin clasificar de residuos inertes producidos en obras de construcción y/o demolición, con contenedor de 7 m³, a vertedero específico, instalación de tratamiento de residuos de construcción y demolición externa a la obra o centro de valorización o eliminación de residuos. Incluso servicio de entrega, alquiler y recogida en obra del contenedor.
Incluye: Carga a camión del contenedor. Transporte de residuos de construcción a vertedero específico, instalación de tratamiento de residuos de construcción y demolición externa a la obra o centro de valorización o eliminación de residuos.
Criterio de medición de proyecto: Número de unidades previstas, según documentación gráfica de Proyecto.
Criterio de valoración económica: El precio incluye el viaje de ida, la descarga y el viaje de vuelta.

| Código | Ud | Descripción | Rendimiento | Precio | Importe |
|---|---|---|---|---|---|
| mq04res010dh | Ud | Carga y cambio de contenedor de 7 m³, para recogida de mezcla sin clasificar de residuos inertes producidos en obras de construcción y/o demolición, colocado en obra a pie de carga, incluso servicio de entrega y alquiler. (maquinaria) | 1.119 | 175.924 | 196.86 |
| % | % | Costes directos complementarios | 2 % | 196.86 | 3.94 |
|  |  | Total |  |  | 200.8 |

## Y Seguridad y salud
Importe: 721.56

**YCX010** Ud Conjunto de sistemas de protección colectiva, necesarios para el cumplimiento de la normativa vigente en materia de Seguridad y Salud en el Trabajo. Incluso mantenimiento en condiciones seguras durante todo el periodo de tiempo que se requiera, reparación o reposición y transporte hasta el lugar de almacenaje o retirada a contenedor.
1 Ud × 360.726 (371.55 con costes indirectos) = 371.55
Conjunto de sistemas de protección colectiva, necesarios para el cumplimiento de la normativa vigente en materia de Seguridad y Salud en el Trabajo. Incluso mantenimiento en condiciones seguras durante todo el periodo de tiempo que se requiera, reparación o reposición y transporte hasta el lugar de almacenaje o retirada a contenedor.
Criterio de medición de proyecto: Número de unidades previstas, según Estudio o Estudio Básico de Seguridad y Salud.

**YIX010** Ud Conjunto de equipos de protección individual, necesarios para el cumplimiento de la normativa vigente en materia de Seguridad y Salud en el Trabajo.
1 Ud × 169.287 (174.37 con costes indirectos) = 174.37
Conjunto de equipos de protección individual, necesarios para el cumplimiento de la normativa vigente en materia de Seguridad y Salud en el Trabajo.
Criterio de medición de proyecto: Número de unidades previstas, según Estudio o Estudio Básico de Seguridad y Salud.

**YSX010** Ud Conjunto de elementos de balizamiento y señalización provisional de obras, necesarios para el cumplimiento de la normativa vigente en materia de Seguridad y Salud en el Trabajo.
1 Ud × 102.598 (105.68 con costes indirectos) = 105.68
Conjunto de elementos de balizamiento y señalización provisional de obras, necesarios para el cumplimiento de la normativa vigente en materia de Seguridad y Salud en el Trabajo. Incluso mantenimiento en condiciones seguras durante todo el periodo de tiempo que se requiera, reparación o reposición, cambio de posición y transporte hasta el lugar de almacenaje o retirada a contenedor.
Criterio de medición de proyecto: Número de unidades previstas, según Estudio o Estudio Básico de Seguridad y Salud.

**YSS020** Ud Cartel general indicativo de riesgos, de PVC serigrafiado, de 990x670 mm, amortizable en 3 usos, fijado con bridas.
3 Ud × 9.05 (9.32 con costes indirectos) = 27.96
Suministro, colocación y desmontaje de cartel general indicativo de riesgos, de PVC serigrafiado, de 990x670 mm, con 6 orificios de fijación, amortizable en 3 usos, fijado con bridas de nylon. Incluso mantenimiento en condiciones seguras durante todo el periodo de tiempo que se requiera.
Incluye: Colocación. Desmontaje posterior. Transporte hasta el lugar de almacenaje o retirada a contenedor.
Criterio de medición de proyecto: Número de unidades previstas, según Estudio o Estudio Básico de Seguridad y Salud.

| Código | Ud | Descripción | Rendimiento | Precio | Importe |
|---|---|---|---|---|---|
| mt50les020a | Ud | Cartel general indicativo de riesgos, de PVC serigrafiado, de 990x670 mm, con 6 orificios de fijación. (material) | 0.333 | 13.615 | 4.53 |
| mt50spr046 | Ud | Brida de nylon, de 4,8x200 mm. (material) | 6 | 0.032 | 0.19 |
| mo120 | h | Peón Seguridad y Salud. (mano de obra; 13/08/2019) | 0.235 | 17.67 | 4.15 |
| % | % | Costes directos complementarios | 2 % | 8.87 | 0.18 |
|  |  | Total |  |  | 9.05 |

**YSS030** Ud Señal de advertencia, de PVC serigrafiado, de 297x210 mm, con pictograma negro de forma triangular sobre fondo amarillo, amortizable en 3 usos, fijada con bridas.
3 Ud × 4.35 (4.48 con costes indirectos) = 13.44
Suministro, colocación y desmontaje de señal de advertencia, de PVC serigrafiado, de 297x210 mm, con pictograma negro de forma triangular sobre fondo amarillo, con 4 orificios de fijación, amortizable en 3 usos, fijada con bridas de nylon. Incluso mantenimiento en condiciones seguras durante todo el periodo de tiempo que se requiera.
Incluye: Colocación. Desmontaje posterior. Transporte hasta el lugar de almacenaje o retirada a contenedor.
Criterio de medición de proyecto: Número de unidades previstas, según Estudio o Estudio Básico de Seguridad y Salud.

| Código | Ud | Descripción | Rendimiento | Precio | Importe |
|---|---|---|---|---|---|
| mt50les030fa | Ud | Señal de advertencia, de PVC serigrafiado, de 297x210 mm, con pictograma negro de forma triangular sobre fondo amarillo, con 4 orificios de fijación, según R.D. 485/1997. (material) | 0.333 | 3.078 | 1.02 |
| mt50spr046 | Ud | Brida de nylon, de 4,8x200 mm. | 4 | 0.032 | 0.13 |
| mo120 | h | Peón Seguridad y Salud. | 0.176 | 17.67 | 3.11 |
| % | % | Costes directos complementarios | 2 % | 4.26 | 0.09 |
|  |  | Total |  |  | 4.35 |

**YSS031** Ud Señal de prohibición, de PVC serigrafiado, de 297x210 mm, con pictograma negro de forma circular sobre fondo blanco, amortizable en 3 usos, fijada con bridas.
3 Ud × 4.62 (4.76 con costes indirectos) = 14.28
Suministro, colocación y desmontaje de señal de prohibición, de PVC serigrafiado, de 297x210 mm, con pictograma negro de forma circular sobre fondo blanco, con 4 orificios de fijación, amortizable en 3 usos, fijada con bridas de nylon. Incluso mantenimiento en condiciones seguras durante todo el periodo de tiempo que se requiera.
Incluye: Colocación. Desmontaje posterior. Transporte hasta el lugar de almacenaje o retirada a contenedor.
Criterio de medición de proyecto: Número de unidades previstas, según Estudio o Estudio Básico de Seguridad y Salud.

| Código | Ud | Descripción | Rendimiento | Precio | Importe |
|---|---|---|---|---|---|
| mt50les030nb | Ud | Señal de prohibición, de PVC serigrafiado, de 297x210 mm, con pictograma negro de forma circular sobre fondo blanco, con 4 orificios de fijación, según R.D. 485/1997. (material) | 0.333 | 3.868 | 1.29 |
| mt50spr046 | Ud | Brida de nylon, de 4,8x200 mm. | 4 | 0.032 | 0.13 |
| mo120 | h | Peón Seguridad y Salud. | 0.176 | 17.67 | 3.11 |
| % | % | Costes directos complementarios | 2 % | 4.53 | 0.09 |
|  |  | Total |  |  | 4.62 |

**YSS032** Ud Señal de obligación, de PVC serigrafiado, de 297x210 mm, con pictograma blanco de forma circular sobre fondo azul, amortizable en 3 usos, fijada con bridas.
3 Ud × 4.62 (4.76 con costes indirectos) = 14.28
Suministro, colocación y desmontaje de señal de obligación, de PVC serigrafiado, de 297x210 mm, con pictograma blanco de forma circular sobre fondo azul, con 4 orificios de fijación, amortizable en 3 usos, fijada con bridas de nylon. Incluso mantenimiento en condiciones seguras durante todo el periodo de tiempo que se requiera.
Incluye: Colocación. Desmontaje posterior. Transporte hasta el lugar de almacenaje o retirada a contenedor.
Criterio de medición de proyecto: Número de unidades previstas, según Estudio o Estudio Básico de Seguridad y Salud.

| Código | Ud | Descripción | Rendimiento | Precio | Importe |
|---|---|---|---|---|---|
| mt50les030vb | Ud | Señal de obligación, de PVC serigrafiado, de 297x210 mm, con pictograma blanco de forma circular sobre fondo azul, con 4 orificios de fijación, según R.D. 485/1997. (material) | 0.333 | 3.868 | 1.29 |
| mt50spr046 | Ud | Brida de nylon, de 4,8x200 mm. | 4 | 0.032 | 0.13 |
| mo120 | h | Peón Seguridad y Salud. | 0.176 | 17.67 | 3.11 |
| % | % | Costes directos complementarios | 2 % | 4.53 | 0.09 |
|  |  | Total |  |  | 4.62 |
